# AKTUELLE EINHEITSPREISABKOMMEN
Angebotsaufforderung (GAEB DA XML 3.0, DA83)
Projekt: HWK_EPA
Projektbezeichnung: AKTUELLE  EINHEITSPREISABKOMMEN
Währung: EUR
Erstellt mit: GXML Toolbox V3.3 R20230829, iTWO_64 V24.0.454, 11.03.2026

## F911 Heißwassergeräte (CI)
Datum: 11.03.2026

*Hinweis: A) ALLGEMEINE VORBEMERKUNGEN*
A) ALLGEMEINE VORBEMERKUNGEN FÜR EINHEITSPREISABKOMMEN (EPA)
=================================================================

A1) ALLGEMEINES

In den Positionen dieses Leistungsverzeichnisses sind häufig wiederkehrende Reparaturarbeiten beschrieben.

Dem Einheitspreisabkommen liegen die "Zusätzliche Vertragsbedingungen für die Ausführung von Bauleistungen (Z-VOB/B)" der Covivio Immobilien GmbH zugrunde. Für sich auf dieses EPA beziehende Einzelaufträge (Leistungsabrufe) gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese “allgemeine Vorbemerkungen für Einheitspreisabkommen“ (A)
2. die sich anschließenden “allgemeine technische Vorbemerkungen“ (B)
3. die sich anschließenden “besondere technische Vorbemerkungen“ (für dieses Gewerk) (C)
4. die “Zusätzliche Vertragsbedingungen für die Ausführung von Bauleistungen Z-VOB/B“
5. Baustellenordnung der Covivio Immobilien GmbH in der jeweils gültigen Fassung

Mit Unterzeichnung des EPA erklärt der AN, dass von ihm sämtliche gesetzlichen, behördlichen und berufsgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Die, für die Ausführung von Leistungen nach diesem EPA, hier festgeschriebenen Preise gelten für Reparaturarbeiten bis zum Rechnungsbetrag von höchstens 1.500, -- EURO einschl. Mehrwertsteuer je Einzeleinzelfall.

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position “An-/Abfahrtpauschale“ darf grundsätzlich nur einmal pro Auftrag berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition “An-/Abfahrt“ festgeschriebenen Grenzwert, nur einmalig bzw. nicht berechnet werden.

Soweit im Rahmen eines Auftrags zwei oder mehr Positionen dieses EPA ausgeführt werden, die gleichartige (identische) Teilleistungen überlappend enthalten, darf lediglich eine dieser Positionen in vollem Umfang abgerechnet werden. Die zweite bzw. weitere Positionen sind dann mit einem Anteiligen Preis als Z-Position in Rechnung zu stellen

Maßgebend für die Abrechnung ist das nach Fertigstellung der Arbeiten durch den AN zu nehmende Aufmaß, sowie die Bestätigung des Mieters bzw. bei Leerwohnungen die Bestätigung des zuständigen Kundenbetreuers/Bauleiters, dass die Leistungen durchgeführt wurden.

Das testierte Aufmaß bzw. die Bestätigung ist vom AN mit der Schlussrechnung einzureichen. Ausgenommen hiervon sind Vorgänge, die über unsere Handwerkerkopplung (HWK) abgerechnet werden; in diesen Fällen sind die Aufmaße/Bestätigungen vom AN, im Rahmen der gesetzlichen Vorschriften, vorzuhalten und, auf Verlangen des AG, jederzeit innerhalb von 7 Kalendertagen zur Prüfung einzureichen.

Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen, mit unserem Denken und Handeln, mit den verwendeten Produkten und Lösungen. Dabei geben wir innerhalb unserer EPAs dementsprechend umweltverträgliche Produkte als Standard vor und verweisen auf die sachgemäße Handhabung und Entsorgung im Rahmen der von uns beauftragten Arbeiten.

A6) SONSTIGES

Die in diesen Bedingungen festgelegten Pflichten hat der AN jedem Dritten aufzuerlegen, dessen er sich zur Erfüllung dieser Pflichten bedient.

Die Einheitspreisabkommen dürfen weder ganz noch teilweise in irgendeiner Form Dritten entgeltlich oder unentgeltlich zugänglich gemacht werden.

*Hinweis: B) ALLGEMEINE TECHNISCHE VORBEMERKUNGEN FÜR*
B)  ALLGEMEINE TECHNISCHE VORBEMERKUNGEN FÜR
EINHEITSPREISABKOMMEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen Verkehrsflächen gelagert werden.

Bauschutt darf grundsätzlich nicht im Gebäude gelagert werden.

B5) BEDINGUNGEN FÜR DIE ENTSORGUNG VON ABFÄLLEN

Der AN ist verpflichtet, die beim AG anfallenden Abfälle ordnungsgemäß und sofort zu entsorgen. Zu diesem Zweck hat er die einschlägigen Gesetze, Verordnungen und sonstigen öffentlich-rechtlichen Vorschriften z.B. das Kreislaufwirtschafts- und Abfallgesetz - einzuhalten. Eine Zwischenlagerung von Abfällen ist nicht gestattet.

Sollten die für den Transport und die Entsorgung erforderliche Genehmigungen erlöschen, ist dies dem AG unverzüglich schriftlich mitzuteilen. Mit Übernahme der Abfälle durch den AN gehen Eigentum, Gefahr, Verkehrssicherungspflicht und öffentlich-rechtliche Verantwortung auf diesen über.

Der AG behält sich vor, zu prüfen, ob der AN seinen Pflichten nachgekommen ist. Hierzu kann der AG Einsicht nehmen in die vom AN nach öffentlich-rechtlichen Vorschriften zu führenden Nachweisbücher und in den Genehmigungsbescheid der angefahrenen Abfallentsorgungsanlage, dessen Vorlage der AN zu bewirken hat.

Der AN hat zur Abdeckung aller - sowohl seiner als auch die des AG sich aus der Abfallbeseitigung ergebenden Haftungsrisiken unter Einschluss des Gewässerschäden-Haftungsrisikos auf seine Kosten eine Haftpflichtversicherung in ausreichender Höhe für Personen-, Sach- und Vermögensschäden abzuschließen und dem AG den Abschluss auf Verlangen nachzuweisen. Diese Regelung lässt die Haftung des AN unberührt

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung z. B. in speziellen Klebern für Fliesen oder anderen Bodenbelägen oder in den zu verwendeten Bauteilen selbst.
Wir gehen davon aus, dass Ihnen als Handwerksfirma zwar grundsätzlich die abstrakte Gefahr einer Asbestkontamination bewusst ist, möchten Sie jedoch nochmals in Bezug auf den Umgang mit Asbest sensibilisieren.
Bei sämtlichen Arbeiten an Asbestprodukten, wie z. B. bohren, sägen, schneiden oder herausreißen, können Asbestfasern freigesetzt werden, die, bei ungesichertem Umgang, im schlimmsten Falle zu einer schweren Lungenerkrankung der tätigen Personen, also auch Ihren Mitarbeitern, führen können.
Aus diesem Grunde hat der Gesetzgeber auch gemäß TRGS 519 (Technische Regeln für Gefahrstoffe) verfügt, dass nur zugelassene Fachbetriebe, die über die entsprechende Sachkunde verfügen, asbesthaltige Materialien entfernen und entsorgen dürfen.
Bei sämtlichen Arbeiten ist daher immer kritisch zu prüfen, ob Bauteile Asbest enthalten könnten und im Verdachtsfall, vor Ausführung von Arbeiten, unsere Bauleitung zu Rate zu ziehen, um mögliche Gesundheitsgefährdungen Ihrer Mitarbeiter und unserer Mieter zu verhindern.

*Hinweis: C) GEWERKESPEZIFISCHE VORBEMERKUNGEN*
C) GEWERKESPEZIFISCHE VORBEMERKUNGEN

In den Positionen dieses Leistungsverzeichnisses sind häufig wiederkehrende Reparaturarbeiten beschrieben.
Zu den hier angegebenen Einheitspreisen sollen Reparaturarbeiten an verschiedenen Häusern unseres Hausbesitzes ausgeführt werden.
Die Preise des E.P.-Abkommens sind Nettopreise und gelten für alle Reparaturen bis zum Rechnungsbetrag von 2.500,00 Euro einschl. Mwst. je Einzelreparatur bzw. Beauftragung.
Im Hinblick auf die vorgegebenen Qualitäten und Preise ist nach diesen Einheitspreisabkommen zu verfahren. Abweichende Fabrikate und Typen sind nicht zulässig.
In den Einheitspreisen sind sämtliche Kosten wie z.B., L o h n -, Material- und Nebenkosten enthalten, insbesondere auch:

a) Fahrt- und Transportkosten über die ANFAHRTPAUSCHALE hinausgehend.
b) Tarifliche Zulagen wie z.B. Schmutz- u. Staubzulagen sowie Zulagen für ekelerregende Arbeiten
c) Gerüste bis zu einer Arbeitshöhe von 2,oo m und Absperrungen
d) Befestigungsmittel aller Art; Hilfsstoffe wie Nägel, Bindedraht und Kleinmaterial
  sowie alle Baustoffe, die zur kompletten Erstellung der Leistung erforderlich sind.
e) Abdeckung der Einrichtungsgegenstände zum Schutz vor Beschädigungen und Verschmutzungen - soweit nicht ausdrücklich und besonders angeordnet .
.f) Ausbau und Abtransport der alten schadhaften Teile, einschl. SCHUTT ABFUHR.  Für die fach- und sachgerechte ENTSORGUNG haftet der Auftragnehmer unter Beachtung aller geltenden Vorschriften.
g)  Alle weiteren Leistungen, die zur Erfüllung einer Hauptleistung unter Beachtung aller einschlägigen Vorschriften erforderlich,im Leistungsverzeichnis  aber  n  i c h t  gesondert aufgeführt sind, wurden bei der Preisfestlegung berücksichtigt und  sind m i t a u s z u f ü h r e n.

Maßgebend für die Abrechnung ist das nach Fertigstellung der Arbeit gemeinsam mit unserer Bauleitung zu nehmende Aufmaß.

Stundenlohnarbeiten werden nur anerkannt, wenn sie besonders angeordnet und textlich begründet werden.
Durch die Errichtung von Lager- und Arbeitsplätzen evt.entstehende Gebühren gehen zu Lasten des Auftragnehmers
Für die Ausführung der Arbeiten sind Facharbeiter in ausreichender Zahl einzusetzen.
Der Auftragnehmer bzw. seine Ausführungsgehilfen sind gleichzeitig  FACHBAULEITER
Es muß sichergestellt werden, daß nach telefonischer Bestellung mind. ein Facharbeiter umgehend an der Gefahrenstelle eintrifft.
Die Arbeiten sind entsprechend den DIN-Bestimmungen auszuführen (DIN VDE 100 und allen anderen VDE-Bestimmungen) Für die sachgemäße Anwendung und Beachtung der Unfallverhütungsvorschriften, der Schutz- und Sicherheitsbestimmungen nach den gesetzlichen Vorschriften und denen der Berufsgenossenschaft hat der Auftragnehmer Sorge zu tragen.
Entstehende Schäden jeder Art, auch gegenüber Dritten, infolge Nichtbeachtung, gehen zu Lasten des Auftragnehmers.
Über die Art des Stromes, der Netzspannung und der Anschlußmöglichkeit hat der Auftragnehmer entsprechende Auskünfte einzuholen. Die Lage der Hausanschlußkästen ist in Verbindung mit der örtl. Bauleitung des Auftraggebers und dem zuständigen EVU zu bestimmen.
Für alle Arbeiten sind handelsübliche, normgerechte Materialien bester Fabrikate zu verwenden, mit VDE-und Firmenkennzeichen. Material ohne Gütezeichen darf sich nicht auf der Baustelle befinden.
Über das Material muß der AN das uneingeschränkte Eigentumsrecht besitzen, sodaß es frei von Rechten Dritter ist.

MIETER-SERVICE/KUNDENDIENST
Wir erwarten von den Auftragnehmern tatkräftige Unterstützung unserer Bemühungen um berechtigten Mieterwünschen zu entsprechen. Dazu gehört insbesondere:
a) Reparaturen (normale) sind innerhalb von 5 Arbeitstagen  nach Bestellung  durchzuführen. Unfallfgefahren sind unverzüglich zu beseitigen.
b) Nach Beendigung der Arbeiten sind Verunreinigungen, soweit sie von den eigenen Arbeiten herrühren, restlos zu beseitigen.
c) Die Mieter sind vor Durchführung der Reparaturarbeten zu verständigen.
d) Falls dem Auftragnehmer bei der Durchführung von Reparaturarbeiten weitere Gebäudeschäden bekannt werden(auch an anderen Gewerken), so soll er dem zuständigen Kundenbetreuer oder Bauführer hierüber Mitteilung machen.Auch erwarten wir eine enge Zusammenararbeit unserer Stamm-Unternehmer untereinander.
e) Alle Handwerker haben die Verpflichtung, unseren Kunden(MIETERN) höflich und hilfsbereit zu begegnen. In Gesprächen mit den Mietern ist das  Bemühen von der Covivio Immobilien  GmbHum einen verbesserten Kundendienst herauszustellen.

  HINWEIS!!

  Bei Erneuerung von Geräten ist an einer versteckten Stelle (evt. unterhalb derselben) ein Aufkleber anzubringen, mit folgenden Angaben:
  Installationsfirma.................................
  Einbaudatum.......................................
        1. Reparaturdatum..............................
        2. Reparaturdatum..............................

Nachhaltigkeit
Als eines der führenden Wohnungsunternehmen sehen wir uns mit unseren Partnern in der Verantwortung im Thema Nachhaltigkeit: Es ist unsere Pflicht, Wirtschaftlichkeit, Umweltverträglichkeit und Lebensqualität miteinander in Einklang zu bringen. Dazu gehört selbstverständlich auch, das Klima zu schützen, Ressourcen effizient zu nutzen und den Menschen ein angenehmes Lebensumfeld zu gestalten. Dazu möchten wir beitragen mit unserem Denken und Handeln, mit den verwendeten Produkten und Lösungen.
Dabei geben wir innerhalb unserer EPAs dementsprechend umweltverträgliche Produkte als Standard vor und verweisen auf die sachgemäße Handhabung und Entsorgung im Rahmen der von uns beauftragten Arbeiten.

SONSTIGES
Die in diesen Bedingungen festgelegten Pflichten hat der AN jedem Dritten aufzuerlegen, dessen er sich zur Erfüllung dieser Pflichten bedient.
Die Einheitspreisabkommen dürfen weder ganz noch teilweise in irgendeiner Form Dritten entgeltlich oder unentgeltlich zugänglich gemacht werden.

Einheiten:
psch =  Pauschale
m  =  laufende Meter
St.  =  Stück
qm =  Quadratmeter
WE =  Wohnungseinheit

### Bereich 01 E I N H E I T S P R E I S A B K O M M EN

#### Abschnitt 01.01 Alle Positionen nur Einheitspreise

*Hinweis: Erfüllungsgehilfen*
WICHTIGE ANMERKUNG !!!

Der Leistungserbringer bzw. seine Erfüllungsgehilfen
müssen zur Durchführung der Arbeiten,  sowohl für
die Wasser- als auch die Elektroseite berechtigt
sein.
Für das Vorliegen der Berechtigung ist allein der
Auftragnehmer verantwortlich.

**01.01.0010 An- und Abfahrtpauschale**
*** Pauschalposition
*** Bedarfsposition ohne GB
An- und Abfahrtpauschale einschl. Schadensfeststellung.
In dieser Position sind alle Kosten einschl. Fahrtgelder enthalten.
Ein zusätzliches KM-Geld wird nicht vergütet.Bitte auch den
Hinweis in den Vorbemerkungen beachten.

Wird eine Anfahrtpauschale vergütet (mit oder ohne Wertbegrenzung) gilt folgende Regel:

Bei  Einsatz mehrerer EPA`s (z.B. Sanitär/Elektro und HWG) wird nur  die  Anfahrtpauschale des Umsatzstärksten EPA`s vergütet.
Menge: 1,000 psch

### Bereich 02 Geräte

#### Abschnitt 02.01 Alle Positionen nur Einheitspreise

**02.01.0010 Durchlauferhitzer demontieren**
*** Pauschalposition
*** Bedarfsposition ohne GB
Demontage und Ensorgung Durchlauferhitzer
einschl. aller  Arbeiten an Wasser- und Elektroleitung,
Menge: 1,000 psch

**02.01.0020 Durchlauferhitzer reparieren**
*** Pauschalposition
*** Bedarfsposition ohne GB
Reparatur Durchlauferhitzer, einschl. Arbeiten an Wasser- und Elektroleitung, sowie nach Reparatur wieder anbringen, Gerät einregulieren und Kontakte justieren.

Diese Position kommt bei ERNEUERUNG eines Gerätes nicht zur Anwendung
Menge: 1,000 psch

**02.01.0030 Elektro-Durchlauferhitzer AEG DDLT**
*** Bedarfsposition ohne GB
Elektro-Durchlauferhitzer AEG DDLT
Hydraulischer Durchlauferhitzer, hoher Temperaturkomfort
weitgehend konstante Auslauftemperatur bei Druckschwankungen durch PinControl

Fabrikat:  AEG
Typ:  DDLT  21 oder 24 PinControl

liefern und montieren
Menge: 1,000 St.

**02.01.0040 Elektro-Durchlauferhitzer Stiebel-Eltron DHB**
*** Bedarfsposition ohne GB
Elektro-Durchlauferhitzer Stiebel-Eltron DHB

Fabrikat:  Stiebel-Eltron
Typ:  DHB  thermo control  21 oder 24
Installation nur bei konstanten Zulaufdrücken

liefern und montieren.
Menge: 1,000 St.

**02.01.0050 Elektro-Durchlauferhitzer AEG DDLE**
*** Bedarfsposition ohne GB
Elektro-Durchlauferhitzer AEG DDLE Basis
Elektronischer Durchlauferhitzer, mit hoher
Temperaturkonstanz

Fabrikat:  A E G
Typ:  DDLE  21 basis oder 24 basis

Installation bei  Druckschwankungen

liefern und montieren
Menge: 1,000 St.

**02.01.0060 Elektro-Durchlauferhitzer Stiebel-Eltron DHB-E**
*** Bedarfsposition ohne GB
Elektro-Durchlauferhitzer Stiebel-Eltron DHB-E
elektronisch gesteuert

Fabrikat:  Stiebel-Eltron
Typ:  DHB-E electronic 21 oder 24

Installation bei  Druckschwankungen

liefern und montieren
Menge: 1,000 St.

**02.01.0070 Elektro-Durchlauferhitzer AEG DDLE LCD**
*** Bedarfsposition ohne GB
Elektro-Durchlauferhitzer AEG DDLE  LCD
elektronisch geregelter Durchlauferhitzer, schnelle
Regelelektronik, max. Duschkomfort, mit großen
LC-Display

Fabrikat:  AEG
Typ:  DDLE 21 LCD oder 24 LCD

nur auf besondere Anweisung der Bauleitung,

liefern und montieren
Menge: 1,000 St.

**02.01.0080 Elektro-Durchlauferhitzer Stiebel-Eltron DEL**
*** Bedarfsposition ohne GB
Elektro-Durchlauferhitzer Stiebel-Eltron DEL
elektronisch geregelt.

Fabrikat:  Stiebel-Eltron
Typ:  DEL electronic
 21 oder 24

nur auf besondere Anweisung der Bauleitung,

liefern und montieren
Menge: 1,000 St.

**02.01.0090 Elektro-Durchlauferhitzer AEG DDLE ThermoDrive**
*** Bedarfsposition ohne GB
Elektro-Durchlauferhitzer  AEG DDLE  ThermoDrive

Fabrikat:  AEG
Typ:  DDLE ThermoDrive 21 oder 24

nur auf besondere Anweisung der Bauleitung. Die anweisende
Person muss namentlich in der Rechn ung genannt werden.

liefern und montieren
Menge: 1,000 St

**02.01.0100 Elektro-Durchlauferhitzer Stiebel-Eltron DHE electronic comfort**
*** Bedarfsposition ohne GB
Elektro-Durchlauferhitzer  Stiebel Eltron DHE electronic comfort

Fabrikat:  Stiebel Eltron
Typ:  DHE electronic comfort 21 oder 24

nur auf besondere Anweisung der Bauleitung. Die anweisende
Person muss namentlich in der Rechn ung genannt werden.

liefern und montieren
Menge: 1,000 St

**02.01.0110 Kabelverlängerungen innerhalb des Gerätes**
*** Bedarfsposition ohne GB
Kabelverlängerungen innerhalb des Gerätes
nach geltenden VDE-Richtlinien

herstellen
Menge: 1,000 St.

**02.01.0120 Kabelverlängerungen außerhalb des Gerätes**
*** Bedarfsposition ohne GB
Kabelverlängerungen außerhalb des Gerätes, incl. UP-Dose, Schutzart IP 44
nach geltenden VDE-Richtlinien

in fertiger Arbeit herstellen
Menge: 1,000 St.

**02.01.0130 Demontage WW-Speicher u. Boiler**
*** Bedarfsposition ohne GB
Demontage und Entsorgung  WW-Speicher u. Boiler
ggf. den Anschluß für den Einbau eines neuen Gerätes vorbereiten.
Menge: 1,000 St

**02.01.0140 Warmwasser-Wandspeicher SH 80 S**
*** Bedarfsposition ohne GB
Warmwasser-Wandspeicher SH 80 S

Fabrikat:  Stiebel-Eltron
Typ:  SH 80 S

liefern und montieren
Menge: 1,000 St.

**02.01.0150 Geschlossener Wandspeicher**
*** Bedarfsposition ohne GB
Geschlossener Wandspeicher AEG 80 Liter

Comfort Wandspeicher, für offenen und geschlossenen
Betrieb, Einkreis-, Zweikreis-, Boilerschaltung zur
Versorgung einer oder mehrerer Zapfstellen.

Fabrikat  AEG
Typ  DEM 80 C

liefern und montieren
Menge: 1,000 St.

**02.01.0160 Dusch- und Badeboiler SNZ 80 S**
*** Bedarfsposition ohne GB
Dusch- und Badeboiler SNZ 80 S
Wandspeicher 80 l für
zwei Entnahmestellen

Fabrikat:  Stiebel-Eltron
Typ:  SNZ 80 S

liefern und montieren
Menge: 1,000 St.

**02.01.0170 Warmwasserhängespeicher**
*** Bedarfsposition ohne GB
Warmwasserhängespeicher (offen) zur Warmwasserversorgung einer Zapfstelle mit Leistungsumschaltung
3,5/2/1,5 kW

Fabrikat  AEG
Typ  H 15

liefern und montieren
Menge: 1,000 St.

**02.01.0180 Dusch- und Badeboiler EB 15 S**
*** Bedarfsposition ohne GB
Dusch- und Badeboiler EB 15 S
Kleinspeicher  15 l für, eine Entnahmestelle (Dusche)

Fabrikat:  Stiebel-Eltron
Typ:  EB 15 S

liefern und montieren
Menge: 1,000 St

**02.01.0190 Demontage Kochendwassergerät**
*** Bedarfsposition ohne GB
Demontage und Entsorgung Kochendwassergerät,
ggf. den Anschluß für den Einbau eines neuen Gerätes vorbereiten.
Menge: 1,000 St

**02.01.0200 Kochendwassergerät, AEG Thermofix K**
*** Bedarfsposition ohne GB
Kochendwassergerät, AEG Thermofis K,
Behälter: Kunststoff

Fabrikat  AEG
Typ  Thermofix K

einschl. Befestigungen und Dichtungsmaterial
liefern und montieren
Menge: 1,000 St.

**02.01.0210 Kochendwassergerät, Stiebel Eltron, EBK 5 K**
*** Bedarfsposition ohne GB
Kochendwassergerät, Stiebel Eltron, EBK 5 K, Behälter: Kunststoff

Fabrikat:  Stiebel-Eltron
Typ:  EBK 5 K

einschl. Befestigungen und Dichtungsmaterial
 liefern und montieren
Menge: 1,000 St.

**02.01.0220 Kochendwassergerät, AEG Thermofix GL**
*** Bedarfsposition ohne GB
Kochendwassergerät, AEG Thermofis GL,
Behälter: Glas

Fabrikat  AEG
Typ  ThermofixGL

nur auf besondere Anweisung der Bauleitung,

einschl. Befestigungen und Dichtungsmaterial
liefern und montieren
Menge: 1,000 St.

**02.01.0230 Kochendwassergerät, Stiebel Eltron, EBK 5 GA**
*** Bedarfsposition ohne GB
Kochendwassergerät, Stiebel Eltron, EBK 5 GA, Behälter: Glas

Fabrikat:  Stiebel-Eltron
Typ:  EBK 5 GA
nur auf besondere Anweisung der Bauleitung,

einschl. Befestigungen und Dichtungsmaterial
 liefern und montieren
Menge: 1,000 St

**02.01.0240 Demontage Untertisch WW-Speicher**
*** Bedarfsposition ohne GB
Demontage und Entsorgung Untertisch WW-Speicher,
ggf. den Anschluß für den Einbau eines neuen Gerätes
vorbereiten.
Menge: 1,000 St

**02.01.0250 Untertisch WW-Speicher HUZ 5 ohne Armatur**
*** Bedarfsposition ohne GB
Untertisch WW.-Speicher, 5 L, HUZ 5 comfort,
ohne Armatur zur Versorgung einer Entnahmestelle
für die Untertischmontage - Leistung 2 kW

Fabrikat  AEG
Typ  Huz 5 comfort

einschl. Befestigungen und Dichtungsmaterial
liefern und montieren
Menge: 1,000 St.

**02.01.0260 Untertisch WW-Speicher, 5 l, SNU 5 S, ohne Armatur**
*** Bedarfsposition ohne GB
Untertisch WW-Speicher, 5 l, SNU 5 S, ohne Armatur
zur Versorgung einer Entnahmestelle für die Untertischmontage, Kunsstoffgerätekappe in weiß, Leistung 2 KW

Fabrikat:  Stiebel-Eltron
Typ:  SNU 5 S
einschl. Befestigungen und Dichtungsmaterial
 liefern und montieren
Menge: 1,000 St.

**02.01.0270 Untertisch WW-Speicher HUZ 10 ohne Armatur**
*** Bedarfsposition ohne GB
Untertisch WW.-Speicher,10 L, HUZ 10
ohne Armatur zur WW-Versorgung einerZapfstelle
für die Untertischmontage - Leistung 2 kW

Fabrikat  AEG
Typ  Huz 10

einschl. Befestigungen und Dichtungsmaterial
 liefern und montieren
Menge: 1,000 St.

**02.01.0280 Untertisch WW-Speicher, 10 l, SNU 10 S, ohne Armatur**
*** Bedarfsposition ohne GB
Untertisch WW-Speicher, 10 l, SNU 10 S, ohne Armatur
zur Versorgung einer Entnahmestelle für die Untertischmontage, Kunsstoffgerätekappe in weiß, Leistung 2 KW

Fabrikat:  Stiebel-Eltron
Typ:  SNU 10 S

einschl. Befestigungen und Dichtungsmaterial
 liefern und montieren
Menge: 1,000 St.

### Bereich 03 Armaturen

#### Abschnitt 03.01 Alle Positionen nur Einheitspreise

**03.01.0010 Demontage Armatur**
*** Bedarfsposition ohne GB
Demontage und Entsorgung Armatur,
ggf. den Anschluß für den Einbau eines neuen Gerätes vorbereiten.
Menge: 1,000 St

**03.01.0020 AEG Armatur für Durchlauferhitzer**
*** Bedarfsposition ohne GB
AEG Armatur für Durchlauferhitzer
Einhebel-Mischbatterie für Wanne/Dusche
Handbrause mit Gleitschiene

Fabrikat  AEG
Typ  ADAEw 70 WD/ABG 70 D

liefern und montieren
Menge: 1,000 St.

**03.01.0030 Stiebel Eltron WBMD**
*** Bedarfsposition ohne GB
Stiebel Eltron WBMD-Armatur für Durchlauferhitzer (Aufputz-Druckarmatur)

Zweigriff-Badewandbatterie mit  Metallbrauseschlauch 1250 mm
und Relexa-Handbrause, Costa Design

Fabrikat:  Stiebel-Eltron
Typ:  WBMD

liefern und montieren
Menge: 1,000 St.

**03.01.0040 KWC / Kuri DE-Wannenbatterie**
*** Bedarfsposition ohne GB
KWC / Kuri DE-Wannenbatterie-Armatur für Durchlauferhitzer,
(Aufputz-Druckarmatur)

Zweigriff-Badewandbatterie mit  Metallbrauseschlauch 1250 mm
und Handbrause,

Fabrikat:  KWC / Kuri
Art. Nr.  118.18 Z 380

liefern und montieren
Menge: 1,000 St.

**03.01.0050 AEG Armatur für offene WW-Speicher**
*** Bedarfsposition ohne GB
AEG Armatur für offene WW-Speicher
Zweigriff Badewandbatterie mit 1,5 m Brauseschlauch und Handbrause

Fabrikat  AEG
Typ  Aho 50 WD

liefern und montieren
Menge: 1,000 St.

**03.01.0060 Stiebel Eltron WBM**
*** Bedarfsposition ohne GB
Stiebel Eltron WBM-Armatur für offene Warmwasserspeicher

Zweigriff-Badewandbatterie mit  Metallbrauseschlauch 1250 mm
und Relexa-Handbrause, Costa Design

Fabrikat:  Stiebel-Eltron
Typ:  WBM

liefern und montieren.
Menge: 1,000 St

**03.01.0070 KWC / Kuri ND-Wannenbatterie**
*** Bedarfsposition ohne GB
KWC / Kuri  ND-Wannenbatterie-Armatur für offene Warmwasserspeicher

Zweigriff-Badewandbatterie mit  Metallbrauseschlauch 1250 mm
und Handbrause,

Fabrikat:  KWC / Kuri
Art. Nr.  111.28 Z 273

liefern und montieren.
Menge: 1,000 St

**03.01.0080 AEG Armatur für offene WW-Speicher/Einhand**
*** Bedarfsposition ohne GB
AEG Armatur für offene WW-Speicher
Einhand - MischbatterieWanne/Brause inkl.
1,5 m Brauseschlauch und Handbrause

Fabrikat  AEG
Typ  AHEo 70 WD

nur auf Anweisung der Bauleitung,

liefern und montieren
Menge: 1,000 St.

**03.01.0090 Stiebel Eltron MEB**
*** Bedarfsposition ohne GB
Stiebel Eltron MEB-Armatur für offene Warmwasserspeicher

Einhand-Badewandbatterie mit  Metallbrauseschlauch 1250 mm
und Relexa-Handbrause, Eurodisc- Design

Fabrikat:  Stiebel-Eltron
Typ:  MEB
nur auf Anweisung der Bauleitung,

liefern und montieren.
Menge: 1,000 St

**03.01.0100 Stiebel Eltron WDM**
*** Bedarfsposition ohne GB
Stiebel Eltron WDM-Armatur für offene Warmwasserspeicher

Zweigriff-Duschwandbatterie mit  Metallbrauseschlauch 1500 mm
und Relexa-Handbrause, Costa Design

Fabrikat:  Stiebel-Eltron
Typ:  WDM

liefern und montieren.
Menge: 1,000 St

**03.01.0110 AEG Armatur für offene WW-Speicher**
*** Bedarfsposition ohne GB
AEG Armatur für offene WW-Speicher
Einhand - Mischbatterie mit Brauseschlauch

Fabrikat  AEG
Typ  AHEo 70 D

nur auf Anweisung der Bauleitung,

liefern und montieren
Menge: 1,000 St.

**03.01.0120 Stiebel Eltron MED**
*** Bedarfsposition ohne GB
Stiebel Eltron MED-Armatur für offene Warmwasserspeicher

Einhand-Duschwandbatterie mit  Metallbrauseschlauch 1500 mm
und Relexa-Handbrause, Eurodisc-Design

Fabrikat:  Stiebel-Eltron
Typ:  MED
nur auf Anweisung der Bauleitung,

liefern und montieren.
Menge: 1,000 St

**03.01.0130 Stiebel Eltron WST**
*** Bedarfsposition ohne GB
Stiebel Eltron WST-Armatur für offene Warmwasserspeicher

Temperier-Waschtischbatterie mit Rohr-Schwenkauslauf,
Kettenhalteröse, Costa Design

Fabrikat:  Stiebel-Eltron
Typ:  WST

liefern und montieren.
Menge: 1,000 St

**03.01.0140 AEG Armatur für HUZ**
*** Bedarfsposition ohne GB
AEG Armatur für offene Warmwasserspeicher
Temperierbatterie für Huz 5 comfort

Fabrikat  AEG
Typ  AHu 5 S

liefern und montieren
Menge: 1,000 St.

**03.01.0150 Stiebel Eltron WUM**
*** Bedarfsposition ohne GB
Stiebel Eltron WUM-Armatur für offene Warmwasserspeicher
Zweigriff-Spültischbatterie mit Rohrschwenkauslauf,
Kettenhalteröse, Costa Design

Fabrikat:  Stiebel-Eltron
Typ:  WUM

liefern und montieren.
Menge: 1,000 St

**03.01.0160 Stiebel Eltron WUT**
*** Bedarfsposition ohne GB
Stiebel Eltron WUT-Armatur für offene Warmwasserspeicher
Temperier-Spültischbatterie mit Rohrschwenkauslauf, Kettenhalteröse, Costa Design

Fabrikat:  Stiebel-Eltron
Typ:  WUT

liefern und montieren.
Menge: 1,000 St

**03.01.0170 AEG Einhand Spültischbatterie**
*** Bedarfsposition ohne GB
AEG Armatur für offene WW-Speicher
Einhand - Spültischbatterie mit Schwenkauslauf

Fabrikat  AEG
Typ  AHEu 50 S

nur auf Anweisung der Bauleitung,

liefern und montieren.
Menge: 1,000 St

**03.01.0180 Stiebel Eltron MES**
*** Bedarfsposition ohne GB
Stiebel Eltron MES-Armatur für offene Warmwasserspeicher
Einhand-Spültischbatterie mit Gussschwenkauslauf, Ausladung 230 mm

Eurodisc Design

Fabrikat:  Stiebel-Eltron
Typ:  MES
nur auf Anweisung der Bauleitung,

liefern und montieren.
Menge: 1,000 St

**03.01.0190 AEG Zweigriff Wand Armatur**
*** Bedarfsposition ohne GB
AEG Armatur für offene WW-Speicher
Zweigriff-Wand-Armatur mit Schwenkauslauf

Fabrikat  AEG
Typ  AHo 50

liefern und montieren.
Menge: 1,000 St.

**03.01.0200 Stiebel Eltron WKM**
*** Bedarfsposition ohne GB
Stiebel Eltron WKM-Armatur für offene Warmwasserspeicher
Zweigriff-Küchenwandbatterie mit Rohr-Schwenkauslauf, 160 mm
Ausladung, Costa Design

Fabrikat:  Stiebel-Eltron
Typ:  WKM

liefern und montieren.
Menge: 1,000 St

**03.01.0210 Stiebel Eltron MEK**
*** Bedarfsposition ohne GB
Stiebel Eltron MEK-Armatur für offene Warmwasserspeicher
Einhand-Küchenwandbatterie mit Guss-Schwenkauslauf, 185 mm
Ausladung, Eurodisc-Design

Fabrikat:  Stiebel-Eltron
Typ:  MEK
nur auf Anweisung der Bauleitung,

liefern und montieren.
Menge: 1,000 St

### Bereich 04 Reparaturen und Zubehör

#### Abschnitt 04.01 Alle Positionen nur Einheitspreise

**04.01.0010 Stiebel, Rohrbausatz-Versatzmontage**
*** Bedarfsposition ohne GB
Stiebel, Rohrbausatz-Versatzmontage.
Vertikale Verschiebung des Gerätes gegenüber dem Wasseranschluß um
ca. 90 mm nach unten.

Fabrikat:  Stiebel-Eltron
Typ:  Best.-Nr. 073917

liefern und montieren
Menge: 1,000 St.

**04.01.0020 Stiebel, Rohrbausatz-Gaswasserheizer Austausch**
*** Bedarfsposition ohne GB
Stiebel, Rohrbausatz-Gaswasserheizer Austausch.
Dieser Bausatz ermöglicht eine Installation
bei vorhandenen Gas-Wasserheizer-Anschlüssen.

Fabrikat:  Stiebel-Eltron
Typ:  Best.-Nr. 073528 oder 073791

liefern und montieren
Menge: 1,000 St.

**04.01.0030 Stiebel, Heizpatrone**
*** Bedarfsposition ohne GB
Stiebel, Heizpatrone
für

Fabrikat:  Stiebel-Eltron
Typ:  DHB,DHB-E oder DEL - 18 bzw. 21 kW

liefern und montieren
Menge: 1,000 St.

**04.01.0040 Stiebel, Wasser-Druckdifferenzschalter**
*** Bedarfsposition ohne GB
Stiebel, Wasser-Druckdifferenzschalter

Fabrikat:  Stiebel-Eltron
Typ:  DHB,DHB-E oder DEL

liefern und montieren
Menge: 1,000 St.

**04.01.0050 Stiebel, Dichtsatz für Durchlauferhitzer**
*** Bedarfsposition ohne GB
Dichtsatz für Durchlauferhitzer Stiebel-Eltron
(Membranscheibe, Deckel bewegl. Teile WS) für

Fabrikat:  Stiebel-Eltron
Typ:  DHB,DHB-E oder DEL

liefern und montieren
Menge: 1,000 Satz

**04.01.0060 Stiebel, Teillastschalter**
*** Bedarfsposition ohne GB
Stiebel, Teillastschalter
für
Fabrikat:  Stiebel-Eltron
Typ:  DHB,DHB-E oder DEL

liefern und montieren
Menge: 1,000 St.

**04.01.0070 Stiebel,Temperatursicherung**
*** Bedarfsposition ohne GB
Stiebel,Temperatursicherung für Untertischgerät

Fabrikat:  Stiebel-Eltron
Typ:  SNU 5 oder SNU 10

liefern und montieren
Menge: 1,000 St.

**04.01.0080 Stiebel Eltron, Sicherheitsgruppe**
*** Bedarfsposition ohne GB
Stiebel Eltron, Sicherheitsgruppe für geschlossene Wandspeicher

Fabrikat:  Stiebel Eltron
Typ:  KV 30

liefern und montieren
Menge: 1,000 St.

**04.01.0090 AEG, Heizpatrone**
*** Bedarfsposition ohne GB
AEG, Heizpatrone
für

Fabrikat:  AEG
Typ:  DDLT oder DDLE - 18 bzw. 21 kW

liefern und montieren
Menge: 1,000 St.

**04.01.0100 AEG, Reparatursatz-Wasserschalter**
*** Bedarfsposition ohne GB
AEG, Reparatursatz-Wasserschalter komplett,
für

Fabrikat:  AEG
Typ:  DDLT oder DDLE - 18 bzw. 21 kW

liefern und montieren
Menge: 1,000 St.

**04.01.0110 AEG, Differenz-Druckschalter**
*** Bedarfsposition ohne GB
AEG, Differenz-Druckschalter
für

Fabrikat:  AEG
Typ:  DDLT oder DDLE - 18 bzw. 21 kW

erneuern
Menge: 1,000 St.

**04.01.0120 AEG, Teillastschalter**
*** Bedarfsposition ohne GB
AEG, Teillastschalter
für

Fabrikat:  AEG
Typ:  DDLT oder DDLE - 18 bzw. 21 kW

liefern und montieren
Menge: 1,000 St.

**04.01.0130 AEG Sensor (Temperaturfühler) (ET)**
*** Bedarfsposition ohne GB
AEG Sensor (Temperaturfühler) (ET)
Gerätereihe DDLE 21 oder 24

Nr. 244 353

liefern und montieren.
Menge: 1,000 St.

**04.01.0140 AEG Strömungssensor (ET)**
*** Bedarfsposition ohne GB
AEG Strömungssensor (ET)
Gerätereihe DDLE 21 oder 24

Nr. 244 356

liefern und montieren.
Menge: 1,000 St.

**04.01.0150 Undichtigkeit am Anschluß oder**
*** Bedarfsposition ohne GB
Undichtigkeit am Anschluß oder innerhalb des Gerätes beseitigen

pauschal
Menge: 1,000 St.

**04.01.0160 Durchflußbohrung erweitern**
*** Bedarfsposition ohne GB
Durchflußbohrung erweitern.
Nippel der Anschlußgarnitur fachgerecht mit passendem Schraubendreher entfernen,

pauschal
Menge: 1,000 St

**04.01.0170 Siebvorlage für Durchlauferhitzer**
*** Bedarfsposition ohne GB
Siebvorlage für Durchlauferhitzer

erneuern
Menge: 1,000 St.

**04.01.0180 Red-T-Stück für Untertisch WW-Speicher**
*** Bedarfsposition ohne GB
Reduzier-T-Stück (Drossel) für Untertisch WW-Speicher

liefern und montieren
Menge: 1,000 St.

**04.01.0190 Temperier-Ventiloberteil für Kochendwassergerät**
*** Bedarfsposition ohne GB
Temperier-Ventiloberteil für Kochendwassergerät
für STIEBEL bzw. für ein AEG Kochendwassergerät

erneuern
Menge: 1,000 St

**04.01.0200 Ventiloberteil für Kochendwassergerät**
*** Bedarfsposition ohne GB
Ventiloberteil für Kochendwassergerät
für STIEBEL bzw. für ein AEG Kochendwassergerät

erneuern
Menge: 1,000 St.

**04.01.0210 Schwenkauslauf für Kochendwassergerät**
*** Bedarfsposition ohne GB
Schwenkauslauf für Kochendwassergerät

für STIEBEL bzw. für ein AEG Kochendwassergerät

erneuern
Menge: 1,000 St.

**04.01.0220 Umbausatz**
*** Bedarfsposition ohne GB
Umbausatz für Druckschlangenabgang auf Putz

liefern und montieren
Menge: 1,000 Satz

**04.01.0230 Chromrohr**
*** Bedarfsposition ohne GB
12 er Chromrohr mit Quetschverschraubung
bis zu einer Länge von 80 cm

liefern und montiern
Menge: 1,000 St.

**04.01.0240 Steckknopf**
*** Bedarfsposition ohne GB
Steckknopf für Kochendwassergerät

erneuern
Menge: 1,000 St

**04.01.0250 Haube**
*** Bedarfsposition ohne GB
Ersatzgerätehaube für Durchlauferhitzer
der Hersteller AEG oder Stiebel, Farbe weiß

erneuern
Menge: 1,000 St

**04.01.0260 Rotguß-Verlängerung, 1/2 Zoll**
*** Bedarfsposition ohne GB
Rotguß-Verlängerung, 1/2 Zoll, von 15 mm bis 30 mm

liefern und montieren
Menge: 1,000 St

**04.01.0270 Rotguß-Verlängerungen, 1/2 Zoll, verchromt**
*** Bedarfsposition ohne GB
Rotguß-Verlängerung, verchromt, 1/2 Zoll, von 15 mm bis 30 mm

liefern und montieren
Menge: 1,000 St

**04.01.0280 Rotguß-Verlängerungen, 3/4 Zoll**
*** Bedarfsposition ohne GB
Rotguß-Verlängerungen, 3/4 Zoll, von 15 mm bis 30 mm

liefern und montieren
Menge: 1,000 St

**04.01.0290 Rotguß-Verlängerungen, 3/4 Zoll, verchromt**
*** Bedarfsposition ohne GB
Rotguß-Verlängerungen, 3/4 Zoll, verchromt, von 15 mm bis 30 mm

liefern und montieren
Menge: 1,000 St

**04.01.0300 Rotguß-Verlängerungen, 1 Zoll**
*** Bedarfsposition ohne GB
Rotguß-Verlängerungen, 1 Zoll, von 15 mm bis 30 mm

liefern und montieren
Menge: 1,000 St

**04.01.0310 Rotguß-Verlängerungen, 1 Zoll, verchromt**
*** Bedarfsposition ohne GB
Rotguß-Verlängerungen, 1 Zoll, verchromt, von 15 mm bis 30 mm

liefern und montieren
Menge: 1,000 St

**04.01.0320 Brauseschlauch 1250 mm**
*** Bedarfsposition ohne GB
Brauseschlauch 1250 mm
hochelastischer Metalleffektschlauch,einerseits Konohülse, andererseits Überwurfmutter, verchromt, Länge 1250 mm

liefern und montieren
Menge: 1,000 St

**04.01.0330 Brauseschlauch 1600 mm**
*** Bedarfsposition ohne GB
Brauseschlauch 1600 mm
hochelastischer Metalleffektschlauch,einerseits Konohülse, andererseits Überwurfmutter, verchromt, Länge 1600 mm

liefern und montieren
Menge: 1,000 St

**04.01.0340 Brauseschlauch 2000 mm**
*** Bedarfsposition ohne GB
Brauseschlauch 2000 mm
hochelastischer Metalleffektschlauch einerseits Konohülse, andererseits Überwurfmutter,verchromt, Länge 2000 mm

liefern und montieren
Menge: 1,000 St

**04.01.0350 Handbrause Relexa 1/2"**
*** Bedarfsposition ohne GB
Handbrause Relexa DN 1/2, Kunststoff, verchromt

Fabrikat:  Grohe
Typ:  Relexa  Nr. 28051 bzw. 28052

liefern und montieren
Menge: 1,000 St.

**04.01.0360 Handbrause Grohe Relexa-Plus**
*** Bedarfsposition ohne GB
Handbrause Grohe Relexa-Plus
1/2 Zoll für Durchlauferhitzer geeignet, mit regulierbarem Brausestrahl

Fabrikat: Grohe
Typ:  Relexa-Plus Exquisit Nr. 28215

liefern und montieren
Menge: 1,000 St

**04.01.0370 Ausgleichsstück**
*** Bedarfsposition ohne GB
Ausgleichsstück für Brausestange
die über die Plattierung hinaus auf Putz montieret werden, verchromt.

liefern und montieren
Menge: 1,000 St

**04.01.0380 Gelenkstück**
*** Bedarfsposition ohne GB
Gelenkstück für Aufsteckzapfen und Handbrause, verchromt.

liefern und montieren
Menge: 1,000 St

**04.01.0390 Handbrausenhalter**
*** Bedarfsposition ohne GB
Handbrausenhalter passend für alle Handbrause
für Schläuche mit konischer Mutter,
verchromt.

liefern und montieren
Menge: 1,000 St

**04.01.0400 Stahlregler M22 oder M24**
*** Pauschalposition
*** Bedarfsposition ohne GB
Stahlregler M22 oder M24, IG oder  AG,
verchromt,

erneuern
Menge: 1,000 psch

### Bereich 99 Beistellung DDE

#### Abschnitt 99.91 Beistellung DDE

**99.91.0010 Einbau eines beigestellten DDE**
*** Bedarfsposition ohne GB
Menge: 1,000 St
